# Rampa enrollable 091 cm de ancho de Roll a Ramp. Con patas

- Propiedad del archivo: CONSTRUNARIO
- Formato: FIEBDC-3/2012
- Programa: Construnario Versión 3.51
- Fecha de los precios: 02/10/2023
- Divisa: EUR

**ROLLENRO** u Rampa enrollable 091 cm de ancho de Roll a Ramp. Con patas
Roll-A-Ramp® es una rampa enrollable única en su categoría. Robustez y flexibilidad en diferentes anchuras de paso y en cualquier longitud. Una solución asequible para reemplazar rampas permanentes y elevadores Características Roll-A-Ramp® 091cm ancho con patas intermedias De 3,05 m hasta 5,18 m enrollable como un saco de dormir Ancho de 91 cm (89 cm entre bordes) Modular y expandible añadiendo secciones de 15,25 cm Capacidad de 300 kg (con patas intermedias) Desniveles de 58 cm a 98 cm 10 años de garantía. ¡Única en el mercado! Ingeniería avanzada en aluminio 6061 de aviación Consulte otras familias para diferentes anchos y desniveles a salvar. Seguro que tenemos una solución
