# Rampas enrollables en dos vías de Roll a Ramp. 30 cm ancho/vía

- Propiedad del archivo: CONSTRUNARIO
- Formato: FIEBDC-3/2012
- Programa: Construnario Versión 3.51
- Fecha de los precios: 02/10/2023
- Divisa: EUR

**ENRO2VIA** u Rampas enrollables en dos vías de Roll a Ramp. 30 cm ancho/vía
Roll-A-Ramp® es una rampa enrollable única en su categoría. Robustez y flexibilidad en diferentes anchuras de paso y en cualquier longitud. Una solución asequible para reemplazar rampas permanentes y elevadores Características Roll-A-Ramp® 030cm ancho en doble vía De 1,22 m hasta 2,90 m enrollable como un saco de dormir Ancho de 30 cm (28 cm entre bordes) por vía Modular y expandible añadiendo secciones de 15,25 cm Capacidad de 440 a 900 kg/par Desniveles de 0 cm a 55 cm 10 años de garantía. ¡Única en el mercado! Ingeniería avanzada en aluminio 6061 de aviación Consulte otras familias para diferentes anchos y desniveles a salvar. Seguro que tenemos una solución
