# Barrera automáticas para aparcamientos, referencia QIKB37 de Quadrex. Brazo elíptico de aluminio, L = 3700 mm

- Propiedad del archivo: CONSTRUNARIO
- Formato: FIEBDC-3/2012
- Programa: Construnario Versión 3.51
- Fecha de los precios: 02/10/2023
- Divisa: EUR

**QIKB37** u Barrera automáticas para aparcamientos, referencia QIKB37 de Quadrex. Brazo elíptico de aluminio, L = 3700 mm
Las barreras automáticas, han sido diseñada para cubrir necesidades en las diversas situaciones de acceso restringidos como, parking, túneles, camping, clubs deportivos, puertos, etc. Cumpliendo las directivas de seguridad requeridas por la CE. De altas prestaciones y larga duración: Ensayadas más de 1 millón de ciclos. Fácil de instalar y muy versátil. Qik es la barrera automática de altas prestaciones, sinónimo de larga duración: ensayadas más de 1 millón de ciclos, tienen una velocidad de apertura de hasta 2 seg (apertura de 90°) integrándose perfectamente en cualquier contexto. Está disponible en 3 versiones: una versión 230 Vca de 3,5 metros y dos versiones de 24 Vcc para pasos útiles respectivamente de hasta 5,8 y 7,6 m. El sistema encoder a bordo de los modelos de 24 Vcc garantiza una perfecta seguridad de uso y permite el control de las velocidades y una regulación constante de las fuerzas de impacto, así como una detección inmediata de los obstáculos y deceleraciones. La gama Ditec Qik se ajusta plenamente a las directivas europeas. Estructura de líneas netas y esmero en los detalles, para servicios intensivos Todos los remaches son de acero inoxidable sin soldaduras para resistir al paso del tiempo manteniendo intactas sus propias características. El reductor de aluminio moldeado a presión en un único bloque garantiza una mayor sencillez de montaje, mayor duración y limpieza.
