# Contador de plazas libres para aparcamientos referencia QX-T1000 de Quadrex

- Propiedad del archivo: CONSTRUNARIO
- Formato: FIEBDC-3/2012
- Programa: Construnario Versión 3.51
- Fecha de los precios: 02/10/2023
- Divisa: EUR

**QXT1000** u Contador de plazas libres para aparcamientos referencia QX-T1000 de Quadrex
El QX-T100 es un módulo de conteo de cuatro canales independiente que se puede montar fácilmente en armarios, torniquetes, etc. El contador compacto funciona de forma autónoma para proporcionar hasta 4 canales individuales de conteo. Se pueden asociar una o más señales de mensaje variable con cada zona de conteo para proporcionar información de disponibilidad de espacio a los conductores o visitantes. Se pueden asociar hasta dos salidas de alarma a cada contador para indicar que el conteo ha alcanzado un valor predeterminado. Las salidas se pueden utilizar para activar señales, semáforos u otros indicadores externos según sea necesario.
