# Kit mampara corredera de zamak, modelo MC803.01 de SC Herrajes

- Propiedad del archivo: CONSTRUNARIO
- Formato: FIEBDC-3/2012
- Programa: Construnario Versión 3.51
- Fecha de los precios: 02/10/2023
- Divisa: EUR

**MC80301** u Kit mampara corredera de zamak, modelo MC803.01 de SC Herrajes
Componentes: Rueda excéntrica con antidescarrile Soporte pared Soporte fijo tubo Tope Soporte vidrio 90 grados Soporte escuadra 90 grados Guía puerta Conjunto tirador Tubo inox (disponible en 2 o 3 m)
