# Lámina impermeabilizante elástica armada con fibra de vidrio Imperfiber de Eslo

- Propiedad del archivo: CONSTRUNARIO
- Formato: FIEBDC-3/2012
- Programa: Construnario Versión 3.51
- Fecha de los precios: 02/10/2023
- Divisa: EUR

**IMPERFIBER** m Lámina impermeabilizante elástica armada con fibra de vidrio Imperfiber de Eslo
Es un revestimiento impermeable compuesto por copolímeros acrílicos que lleva incorporado un refuerzo de fibra de vidrio. Este refuerzo mejora el comportamiento a la fisuración en puntos singulares (grietas, desagües, medias cañas y otros puntos vulnerables. Las características principales de la membrana reticulada son: - Impermeable y elástica. - Elevada resistencia a la tracción (conferida por las fibras que lleva incorporada). - Alta resistencia a los rayos ultravioletas y a la intemperie. - Fácil aplicación - Exento de breas y asfaltos.
