# Antorcha para corte por plasma de 6 metros de Soldaman

- Propiedad del archivo: CONSTRUNARIO
- Formato: FIEBDC-3/2012
- Programa: Construnario Versión 3.51
- Fecha de los precios: 02/10/2023
- Divisa: EUR

| Código | Ud | Descripción |
|---|---|---|
| HM0351 | u | Antorcha para corte por plasma de 6 metros de Soldaman |
