# Extintores para baterías de litio de Copersa

- Propiedad del archivo: CONSTRUNARIO
- Formato: FIEBDC-3/2012
- Programa: Construnario Versión 3.51
- Fecha de los precios: 02/10/2023
- Divisa: EUR

**BATELIT** u Extintores para baterías de litio de Copersa
Las baterías de litio se utilizan en multitud de productos como vehículos eléctricos ya sean coches, motos, bicicletas o patinetes; dispositivos electrónicos como ordenadores portátiles, teléfonos o tablets; así como en instalaciones industriales o sectores como la náutica y la aeronáutica. Como cualquier fuente de energía, las propiedades y el funcionamiento de las baterías de litio implican un cierto riesgo de incendio, por lo que es necesario disponer de las herramientas adecuadas para minimizar estos riesgos. Dado que los sistemas tradicionales de extinción de incendios no suelen ser eficaces contra los incendios de baterías, AVD Fire ha desarrollado una gama de extintores específicamente diseñados para apagar incendios de baterías de litio de forma mucho más eficaz que con los sistemas tradicionales. Estos extintores funcionan con un innovador agente extintor de incendios basado en la dispersión acuosa de vermiculita (AVD). Esta tecnología nueva y revolucionaria se puede utilizar en puntos de suministros fijos o portátiles, ya que está disponible en formatos desde los 500ml hasta los 50L.
