# Gres porcelánico fino coloreado en masa de la serie Grande Metal Loock de Marazzi. Iron Dark. 160x320x0,6

- Propiedad del archivo: CONSTRUNARIO
- Formato: FIEBDC-3/2012
- Programa: Construnario Versión 3.51
- Fecha de los precios: 03/10/2023
- Divisa: EUR

**GRANDEMETALOCK** m2 Gres porcelánico fino coloreado en masa de la serie Grande Metal Loock de Marazzi. Iron Dark. 160x320x0,6
Rectificado Monocalibre
