# Armario de la serie ARED 325 de Claved. 300 x 250 x 140

- Propiedad del archivo: CONSTRUNARIO
- Formato: FIEBDC-3/2012
- Programa: Construnario Versión 3.51
- Fecha de los precios: 03/10/2023
- Divisa: EUR

**ARED 325** u Armario de la serie ARED 325 de Claved. 300 x 250 x 140
Los armarios de la serie ARED han sido concebidos robustos, para ser utilizados tanto en ambientes interiores como exteriores. Su amplia gama de accesorios los hacen adecuados para Cuadros de obra, Automatismos, Cuadros de Distribución, Cuadros para ferias y como Control y Medida en todo tipo de instalaciones. chasis modular para contener el aparellaje necesario y las placas de montaje, doble fondos en poliéster o metálicos, varios tipos de cerraduras, accesorios para fijación a la pared, gama renovada en 2007 para mejor colocación de prensaestopas y pasatapas además de contar con una puerta transparente en todas sus medidas. Apertura de puerta superior a 90º y fácilmente desmontable desde el interior.
