# Armario de la serie AR 1 de Claved. 212 x 534 x 205

- Propiedad del archivo: CONSTRUNARIO
- Formato: FIEBDC-3/2012
- Programa: Construnario Versión 3.51
- Fecha de los precios: 03/10/2023
- Divisa: EUR

**AR1** u Armario de la serie AR 1 de Claved. 212 x 534 x 205
Familia de concepción monobloque, diseñadas principalmente como protección de contadores de instalación individualizada, tanto para aplicaciones eléctricas, gas o agua. Disponen de ventilación interna al estar diseñados para favorecer el efecto de convección natural, con el fin de evitar condensaciones internas. Incorporan de serie: Dispositivo de Candado. Cierres de 3 puntos (modelos «3P»), de golpe. Accesorios disponibles: Elementos de fijación a pared. Tejadillo protector. Cierre 3 puntos de anclaje. Versiones de cierre adaptables a geometrías de bombillos específicos de cada compañía eléctrica.
