# Mortero especial para el montaje y anclaje de ladrillo refractario de Pavistamp

- Propiedad del archivo: CONSTRUNARIO
- Formato: FIEBDC-3/2012
- Programa: Construnario Versión 3.51
- Fecha de los precios: 03/10/2023
- Divisa: EUR

**MORANCAPAV** kg Mortero especial para el montaje y anclaje de ladrillo refractario de Pavistamp
Mortero para montaje y rejuntado Resistente a altas temperaturas Idóneo para la colocación de ladrillos refractarios Altas prestaciones
