# Mortero coloreado de altas prestaciones para la pavimentación industrial de Pavistamp

- Propiedad del archivo: CONSTRUNARIO
- Formato: FIEBDC-3/2012
- Programa: Construnario Versión 3.51
- Fecha de los precios: 03/10/2023
- Divisa: EUR

**MORPAVIND** kg Mortero coloreado de altas prestaciones para la pavimentación industrial de Pavistamp
Mortero de altas prestaciones Excelente durabilidad Resistente al tráfico rodado y peatonal Coloreado
