# Grifo mezclador para cocina, un orificio, referencia 22 815 892-00 de Dornbracht

- Propiedad del archivo: CONSTRUNARIO
- Formato: FIEBDC-3/2012
- Programa: Construnario Versión 3.51
- Fecha de los precios: 03/10/2023
- Divisa: EUR

**2281589200** u Grifo mezclador para cocina, un orificio, referencia 22 815 892-00 de Dornbracht
Saliente 235 mm Caño giratorio 360° Chorro mezclado con aire Altura máxima del conjunto 378 mm Altura hasta el aireador 220 mm Diámetro del orificio 35 mm Caudal máx. 7 l/min con 3 bares de presión hidráulica Sin plomo Este producto puede ayudar a un edificio a cumplir con los requisitos de los sistemas de certificación ecológica de edificios: LEED®, BREEAM®, DGNB
