# Baliza modelo Yaiza 525 de Cristher. IP65. Led

- Propiedad del archivo: CONSTRUNARIO
- Formato: FIEBDC-3/2012
- Programa: Construnario Versión 3.51
- Fecha de los precios: 05/10/2023
- Divisa: EUR

**351AG05X1A04** u Baliza modelo Yaiza 525 de Cristher. IP65. Led
Familia Yaiza está fabricada de aluminio en color antracita y policarbonato transparente con IP65. Está compuesta por las columnas y las balizas, disponibles en varios tamaños. El haz de la luz es difusa. Está diseñada para iluminar las zonas transitadas del exterior.
