# Plataforma elevadora verticales STAR 6 PICKING de Haulotte

- Propiedad del archivo: CONSTRUNARIO
- Formato: FIEBDC-3/2012
- Programa: Construnario Versión 3.51
- Fecha de los precios: 05/10/2023
- Divisa: EUR

**STAR6PICK** u Plataforma elevadora verticales STAR 6 PICKING de Haulotte
La seguridad lo primero Dos puertas laterales ergonómicas Bandeja picking ajustable de forma eléctrica, con zócalos laterales extraíbles y estribo delantero Conducción precisa y proporcional con la máxima visibilidad Máquina rápida con potholes móviles Llegamos a todas partes Carga máxima sobre bandeja ajustable de forma eléctrica: 80 kg Cuadro de mandos intuitivo con indicador de nivel de carga de batería en la la plataforma Facilita el transporte y la entrega Con la mejor relación calidad-precio Haulotte Activ'Energy Management cuida de sus baterías Mástil vertical con 3 cilindros sin cadena ni cable Motores eléctricos asíncronos sin mantenimiento Fácil acceso a los componentes Haulotte Activ'Screen (herramienta de diagnóstico incorporada)
