# Bloque de vidrio, referencia BCDB/19-BE de Future EuroTrade. Vintage Neutro Fizzy

- Propiedad del archivo: CONSTRUNARIO
- Formato: FIEBDC-3/2012
- Programa: Construnario Versión 3.51
- Fecha de los precios: 05/10/2023
- Divisa: EUR

**BCDB19BE** m2 Bloque de vidrio, referencia BCDB/19-BE de Future EuroTrade. Vintage Neutro Fizzy
190x190x80 mm
