# Ascensor versátil para diversos tipos de edificio, modelo Schindler 3000. Carga nominal: 320 - 1.350 kg. Recorrido: hasta 70 m

- Propiedad del archivo: CONSTRUNARIO
- Formato: FIEBDC-3/2012
- Programa: Construnario Versión 3.51
- Fecha de los precios: 06/10/2023
- Divisa: EUR

**SCH3000** u Ascensor versátil para diversos tipos de edificio, modelo Schindler 3000. Carga nominal: 320 - 1.350 kg. Recorrido: hasta 70 m
Una solución flexible que unifica forma y función. Un ascensor versátil apto para diversos tipos de edificio, con una flexibilidad arquitectónica extraordinaria en lo que respecta a las dimensiones de la cabina, las puertas y el hueco. Nuestra ingeniería de precisión suiza y las últimas tecnologías garantizan una experiencia fluida y segura para el usuario.
