# Escalera mecánica, espacios públicos y comerciales, modelo Schindler 9300. Desnivel máximo:13 m

- Propiedad del archivo: CONSTRUNARIO
- Formato: FIEBDC-3/2012
- Programa: Construnario Versión 3.51
- Fecha de los precios: 06/10/2023
- Divisa: EUR

**SCH9300** u Escalera mecánica, espacios públicos y comerciales, modelo Schindler 9300. Desnivel máximo:13 m
Con sus características de seguridad mejoradas, eficiencia energética y ahorro de espacio, la escalera mecánica Schindler 9300 define la tecnología punta para edificios comerciales y espacios públicos.
