# Válvula de retención de doble clapeta de Hispával. PN 16

- Propiedad del archivo: CONSTRUNARIO
- Formato: FIEBDC-3/2012
- Programa: Construnario Versión 3.51
- Fecha de los precios: 06/10/2023
- Divisa: EUR

**RETEDOBCLA** u Válvula de retención de doble clapeta de Hispával. PN 16
Presión de trabajo: PN 16. Temperatura máxima de trabajo: 200º C. Adaptable a bridas PN-10/16 según DIN 2501. Protección interna y externa de resina Epoxy azul, aplicada electrostáticamente.
