# Estanterías Cantilever a medida de Konvex. Para el almacenaje y manipulación de materiales con unidades de carga voluminosas

- Propiedad del archivo: CONSTRUNARIO
- Formato: FIEBDC-3/2012
- Programa: Construnario Versión 3.51
- Fecha de los precios: 09/10/2023
- Divisa: EUR

**CANTILEKON** m Estanterías Cantilever a medida de Konvex. Para el almacenaje y manipulación de materiales con unidades de carga voluminosas
El sistema cantilever es un sistema especialmente diseñado para el almacenaje y manipulación de materiales con unidades de carga voluminosas, largas y de diferentes medidas. Sus brazos en voladizo permiten que no haya ningún elemento que interfiera e la manipulación de la mercancía. Es un sistema idóneo para optimizar la productividad y rentabilizar el espacio de trabajo. Las estanterías cantilever son muy versátiles y se adecuan a cualquier situación de almacenaje. Son ideales tanto para uso interior como exterior, además la fácil regulación de la altura de los niveles de carga las convierten en un sistema flexible ante cambios volumétricos de las cargas. Esta solución ofrece dos tipos de configuraciones: unilateral y/o bilateral. La configuración unilateral tiene un único acceso de carga y almacenaje, mientras que la bilateral tiene dos lados de carga y almacenaje. En KONVEX disponemos de una extensa variedad de sistemas constructivos que se adaptan a cualquier necesidad de carga, ya sea ligera, mediana o pesada, así como una gran variedad de accesorios.
