# Central de detección de incendios convencional modelo MPS2 de Llenari

- Propiedad del archivo: CONSTRUNARIO
- Formato: FIEBDC-3/2012
- Programa: Construnario Versión 3.51
- Fecha de los precios: 09/10/2023
- Divisa: EUR

**MPS2** u Central de detección de incendios convencional modelo MPS2 de Llenari
• Discrimina entre cortocircuito y circuito abierto en caso de avería • Discrimina alarma de detector o de pulsador dentro de la misma zona • Posibilidad de control a través de SMS desde un móvil (opcional) • 3 niveles de acceso (1- Normal, 2- Usuarioy3-Programación) • Modo Vigilante (configurable para comprobar incidencias una sola persona) • Modo Pruebas (rearmes automáticos para los mantenimientos de una sola persona) • Temporizaciones de los relés de salida y sirenas • Control de carga limitada de baterías (preserva la Fuente de alimentación) • 4 salidas:! Salida de alimentación auxiliar configurable como rearmable, 1 salida de sirena supervisada, 1 salida de relé para alarma, 1 salida de relé para avería • Conector en el circuito de entrada de "Rearme" (rearmes remotos) • Certificado CPD-EN 54 Partes 2 y 4
