# Central de detección de monóxido de carbono de la serie 6000 de Llenari

- Propiedad del archivo: CONSTRUNARIO
- Formato: FIEBDC-3/2012
- Programa: Construnario Versión 3.51
- Fecha de los precios: 09/10/2023
- Divisa: EUR

**6000LLE** u Central de detección de monóxido de carbono de la serie 6000 de Llenari
El sistema 6000 ha sido diseñado y fabricado en conformidad con la norma UNE 23300-1984 para el control de equipos de ventilación en aparcamientos y garajes de automóviles, así como para controlar áreas de riesgo de toxicidad como muelles de carga, túneles de carretera, industria, etc. • Mayor precisión y estabilidad que los sistemas tradicionales de semiconductor. • Mayor vida útil de los sensores (hasta 10 años) y menor mantenimiento. • Instalación mediante 2 hilos conductores en arquitectura libre y sin polaridad • Centrales en dos formatos distintos: Con 1 o 2 módulos de zonas. Con 2, 3, 4 ó 5 módulos de zonas. • Hasta 16 detectores por zona, direccionales e identificables en alarma o avería de forma individual. • Tres modos de funcionamiento: Por consigna de alarma, modo normal y modo manual. • Tres niveles programables: ventilación, turbo y alarma ( de 10 en 10 ppm) con salidas de relé independientes. • Tiempo de retardo del inicio de la ventilación programable.
