# Sistema de encofrado fenólico ligero de Maquiobras. Panel manuportable

- Propiedad del archivo: CONSTRUNARIO
- Formato: FIEBDC-3/2012
- Programa: Construnario Versión 3.51
- Fecha de los precios: 09/10/2023
- Divisa: EUR

**ENCOLIGFEB** m Sistema de encofrado fenólico ligero de Maquiobras. Panel manuportable
Sistema de Encofrado Fenolico Ligero caracterizado por ser un panel manuportable, 36 Kg el panel de 1200x900 y 33 Kg. m2. Compuesto por un bastidor metálico y un forro de madera contrachapada de 12 mm. siendo la resistencia al hormigón de 40 KN/m2. Por su configuración podemos colocar los paneles tanto vertical como horizontal pudiendo hacer infinidad de combinaciones entre ellos. Se pueden utilizar para muros y para pilares pantalla. El sistema de cierre entre paneles se realiza mediante Cangrejo de Unión siendo necesario para su montaje y apriete un golpe de martillo. Sus complementos como escuadras interiores y exteriores nos permiten configurar cualquier encuentro en esquinas de 90º. Como complemento y para reforzar la unión entre paneles disponemos de una Viga de Rigidización. Para aguantar la compresión del hormigón utilizamos la Varilla Diwidag de dim. 17 y la Tuerca de Plato Fijo.
