# Armario tipo AAR2 de Soleco, Disponible en aluminio, acero inoxidable y acero galvanizado

- Propiedad del archivo: CONSTRUNARIO
- Formato: FIEBDC-3/2012
- Programa: Construnario Versión 3.51
- Fecha de los precios: 09/10/2023
- Divisa: EUR

| Código | Ud | Descripción |
|---|---|---|
| ARAAR2 | u | Armario tipo AAR2 de Soleco, Disponible en aluminio, acero inoxidable y acero galvanizado |
