# Puerta corredera Door in box de Grosfillex. Material: PVC. Dimensiones de la puerta montada : 1,78 m L x 2,17m A

- Propiedad del archivo: CONSTRUNARIO
- Formato: FIEBDC-3/2012
- Programa: Construnario Versión 3.51
- Fecha de los precios: 10/10/2023
- Divisa: EUR

**DOORINBOX** u Puerta corredera Door in box de Grosfillex. Material: PVC. Dimensiones de la puerta montada : 1,78 m L x 2,17m A
La puerta corredera Door in box es la solución ideal para ganar espacio separando sus estancias a la vez que aporta estética con efectos decorativos inéditos. Vuelva a casa con su puerta en kit, en un único cartón, debajo del brazo.
