# Revestimiento pared interior Element 3D Patchwork de Grosfillex

- Propiedad del archivo: CONSTRUNARIO
- Formato: FIEBDC-3/2012
- Programa: Construnario Versión 3.51
- Fecha de los precios: 10/10/2023
- Divisa: EUR

**74986F16** m2 Revestimiento pared interior Element 3D Patchwork de Grosfillex
Dimensiones 260 cm Decoración texturizado material PVC Gama Element 3D Destino pared interior Ventaja del producto 100% estanco
