# Casera de jardín Deco de Grosfillex. 7,5 m2

- Propiedad del archivo: CONSTRUNARIO
- Formato: FIEBDC-3/2012
- Programa: Construnario Versión 3.51
- Fecha de los precios: 10/10/2023
- Divisa: EUR

**22907140** u Casera de jardín Deco de Grosfillex. 7,5 m2
Auténticas Casas de Jardín, las cinco casetas de la gama Déco resultan muy atractivas y se integrarán perfectamente en su jardín. Económicas, no precisan mantenimiento. No precisan de ningún acabado, barnizado o pintura. Basta con un simple lavado con agua. Respetuosas con el medio ambiente. No necesitan ningún producto de tratamiento y son reciclables en un 99 %. Resistentes al frío, al calor y a las inclemencias del tiempo.
