# Sistema de hormigón estampado PAVEMPRESS de Coquisa

- Propiedad del archivo: CONSTRUNARIO
- Formato: FIEBDC-3/2012
- Programa: Construnario Versión 3.51
- Fecha de los precios: 10/10/2023
- Divisa: EUR

**PAVEMPRESS** m2 Sistema de hormigón estampado PAVEMPRESS de Coquisa
Mediante el sistema de hormigón estampado PAVEMPRESS no se pretende hacer pavimentos monocolores, dotados de color uniforme como si de una pintura se tratara, si no que pretendemos todo lo contrario, es decir, imitar una piedra irregular con sus texturas, formas y los destonificados que la piedras ponen de manifiesto.
