# Pavimento de hormigón PAVICUARZ de Coquisa. Para suelos industriales, pistas polideportivas, garajes, pistas de patinaje, etc

- Propiedad del archivo: CONSTRUNARIO
- Formato: FIEBDC-3/2012
- Programa: Construnario Versión 3.51
- Fecha de los precios: 10/10/2023
- Divisa: EUR

**PAVICUARZ** m2 Pavimento de hormigón PAVICUARZ de Coquisa. Para suelos industriales, pistas polideportivas, garajes, pistas de patinaje, etc.
Pavimento de hormigón para suelos industriales, pistas polideportivas, garajes, pistas de patinaje, etc. Tiene un tratamiento superficial con la capa de rodadura RODUR PL, que le confiere propiedades excelentes contra la abrasión y el desgaste. La capa de rodadura RODUR PL existe en la misma gama de colores que la de estampación. Como tratamiento final se sella la superficie con el producto DECUR.
