# Deshumidificador para piscinas de la serie FSW de Cosersa

- Propiedad del archivo: CONSTRUNARIO
- Formato: FIEBDC-3/2012
- Programa: Construnario Versión 3.51
- Fecha de los precios: 10/10/2023
- Divisa: EUR

**FSWCOS** u Deshumidificador para piscinas de la serie FSW de Cosersa
Los deshumidificadores de la serie FSW son aparatos de alto rendimiento que se pueden utilizar en diversas aplicaciones. Son especialmente adecuados para deshumidificar ambientes de piscinas, ya que son resistentes a la corrosión debida al cloro. Cuentan con un aire de alta eficiencia en poliuretano, lavable y fácilmente reemplazable, y la posibilidad de drenaje directo. Opcionalmente, es posible instalar una bomba de elevación de condensado que permite bombear condensado hasta una altura de 3,5 metros desde el nivel de posicionamiento de la máquina. Los deshumidificadores serie FSW pueden equiparse con resistencias eléctricas o bobinas de agua caliente para calefacción. Su elegante diseño los hace especialmente adecuados para su instalación en entornos especiales como bibliotecas y oficinas.
