# Espejo de baño modelo Spoty de Coycama. Con sistema antivaho

- Propiedad del archivo: CONSTRUNARIO
- Formato: FIEBDC-3/2012
- Programa: Construnario Versión 3.51
- Fecha de los precios: 10/10/2023
- Divisa: EUR

**SPOTY** u Espejo de baño modelo Spoty de Coycama. Con sistema antivaho
Sistema antivaho. Luz ambiental. Reloj digital. Doble sensor On/Off-antivaho. Reproductor musical bluetooth, 2 altavoces de 3 w cada uno
