# Baldosa porcelánico para pavimento serie Agata de Cristacer. 15x15

- Propiedad del archivo: CONSTRUNARIO
- Formato: FIEBDC-3/2012
- Programa: Construnario Versión 3.51
- Fecha de los precios: 10/10/2023
- Divisa: EUR

**AGATA** m2 Baldosa porcelánico para pavimento serie Agata de Cristacer. 15x15
PO. Porcelánico Revestimiento Pavimento Mármol Pétreo Brillo
