# Baldosa pasta roja para revestimiento serie Amberes de Cristacer. 20x60

- Propiedad del archivo: CONSTRUNARIO
- Formato: FIEBDC-3/2012
- Programa: Construnario Versión 3.51
- Fecha de los precios: 10/10/2023
- Divisa: EUR

**AMBERES** Baldosa pasta roja para revestimiento serie Amberes de Cristacer. 20x60
RB. Pasta Roja Revestimiento Monocolor Mate
