# Mortero blanco de proyección para revocos interiores Myrsac 190 de CTH

- Propiedad del archivo: CONSTRUNARIO
- Formato: FIEBDC-3/2012
- Programa: Construnario Versión 3.51
- Fecha de los precios: 10/10/2023
- Divisa: EUR

**MYRSAC190** kg Mortero blanco de proyección para revocos interiores Myrsac 190 de CTH
Revoque seco de escayola y cal de aplicación mecánica, indicado para el revestimiento de paramentos interiores, con terminación tipo gota o fratasado, raspado o enlucido
