# Proyector minimalista y polivalente para la iluminación de galerías de arte, modelo Uniscan de Erco

- Propiedad del archivo: CONSTRUNARIO
- Formato: FIEBDC-3/2012
- Programa: Construnario Versión 3.51
- Fecha de los precios: 11/10/2023
- Divisa: EUR

**UNISCAN** u Proyector minimalista y polivalente para la iluminación de galerías de arte, modelo Uniscan de Erco
Para todos los que se esmeran en conseguir la iluminación perfecta de galerías de arte: Uniscan ofrece una calidad de luz impresionante con su tecnología Darklight. Tunable white crea un efecto cromático ideal y, por lo tanto, garantiza una iluminación excelente para disfrutar del arte. Puede controlar Uniscan de forma intuitiva mediante bluetooth, y modificar la iluminación en cualquier momento. Este proyector miniaturizado se integra muy discretamente en los espacios de la galería, cediendo siempre el protagonismo al arte.
