# Tubería de PVC de Tuyper. DN:160. Color: naranja teja

- Propiedad del archivo: CONSTRUNARIO
- Formato: FIEBDC-3/2012
- Programa: Construnario Versión 3.51
- Fecha de los precios: 16/10/2023
- Divisa: EUR

**160SJ2** m Tubería de PVC de Tuyper. DN:160. Color: naranja teja
Tubería diámetro nominal 160mm COMPACTO de PVC TUYPER, para SN2, fabricada según UNE EN 1401 con certificado AENOR, color naranja teja. Unión de tuberías por junta integrada de caucho reforzada con anillo metálico en el interior de la junta según norma EN 681-1
