# Calderas de pie de condensación a gas modeloCompact Condens 170 de ACV

- Propiedad del archivo: CONSTRUNARIO
- Formato: FIEBDC-3/2012
- Programa: Construnario Versión 3.51
- Fecha de los precios: 16/10/2023
- Divisa: EUR

**A1002889ACV** u Calderas de pie de condensación a gas modeloCompact Condens 170 de ACV
Compact Condens 170. Caldera de pie de condensación ideal para instalaciones comunitarias y del sector terciario. - Con su rendimiento hasta el 107,5% permite un uso de la energía extraordinariamente elevado gracias a su intercambiador de calor de altísima eficiencia. - SISTEMA de recuperación de calor de los gases de combustión que con otros sistemas podrían estar dispersos en el ambiente. - Instalación de una base compacta, ideal para las instalaciones que requieren potencia elevada, alto rendimiento y dimensiones globalmente reducidas. - Máxima modularidad y flexibilidad: diseñada para asegurar el máximo confort en edificios de mediana y grandes dimensiones como oficinas, residencias, escuelas, centros comerciales, etc. - Simplicidad de instalación y eficiencia garantizada: Dispone de un SISTEMA de regulación en función de la temperatura exterior y de la propia agua caliente sanitaria directamente integrado en el Panel de mandos. - fácil Conexión a uno o más circuitos de calefacción a alta o baja temperatura y a un circuito de agua caliente sanitaria. - SISTEMA de regulación MAXSYS. - Disponible en 4 modelos de 170 a 300 kW de potencia. - Ideales para ser montados en cascada alcanzando potencias de hasta 1200 kW.
