# Cubierta para piscinas modelo Supra de Barza. Hasta seis metros de ancho y 14 metros de largo

- Propiedad del archivo: CONSTRUNARIO
- Formato: FIEBDC-3/2012
- Programa: Construnario Versión 3.51
- Fecha de los precios: 17/10/2023
- Divisa: EUR

**SUPRA** m Cubierta para piscinas modelo Supra de Barza. Hasta seis metros de ancho y 14 metros de largo
Fabricación de hasta seis metros de ancho y una longitud de hasta 14 metros de largo. Instalación del eje, centro, hasta 55 cms sobre el nivel del agua. Lamas en PVC o Policarbonato Traslúcido. Color PVC: En stock: Blanco. Bajo pedido: Arena, Azul, Gris perla y Gris. Colo Policarbonato Traslúcido: En stock: Azul, bajo pedido Transparente y Antracita.
