# Bombas de calor por ciclo de absorción Robur de Absorsistem

- Propiedad del archivo: CONSTRUNARIO
- Formato: FIEBDC-3/2012
- Programa: Construnario Versión 3.51
- Fecha de los precios: 17/10/2023
- Divisa: EUR

**robur** u Bombas de calor por ciclo de absorción Robur de Absorsistem
Las bombas de calor por ciclo de absorción Robur alcanzan eficiencias de hasta un 165%, que permiten obtener un ahorro de hasta el 40% sobre los costes de explotación, gracias al aprovechamiento del calor renovable contenido en una fuente aerotérmica, geotérmica o hidrotérmica.
