# Puerta industrial doorme Spiral50. Mayor aislamiento sin perder velocidad

- Propiedad del archivo: CONSTRUNARIO
- Formato: FIEBDC-3/2012
- Programa: Construnario Versión 3.51
- Fecha de los precios: 18/10/2023
- Divisa: EUR

**SPIRAL50** u Puerta industrial doorme Spiral50. Mayor aislamiento sin perder velocidad
La puerta industrial doorme spiral50 es la puerta del futuro, une la velocidad de una puerta rápida de lona con la seguridad de una puerta rígida metálica. Es la puerta del futuro, une la velocidad de una puerta rápida de lona con la seguridad de una puerta rígida metálica. La innovación ha dado como resultado el modelo de puerta Spiral, aislamiento y velocidad en el tiempo. Un ahorro en la factura de la luz en empresa con ambientes controlados. Diseño, velocidad, aislamiento son algunas de sus características principales de las puertas espiraladas.
