# Mampara/separador de ducha, modelo D5 Custom20 de Duscholux. Puertas correderas, 1 fijo 1 puerta

- Propiedad del archivo: CONSTRUNARIO
- Formato: FIEBDC-3/2012
- Programa: Construnario Versión 3.51
- Fecha de los precios: 18/10/2023
- Divisa: EUR

**D5Custom20** u Mampara/separador de ducha, modelo D5 Custom20 de Duscholux. Puertas correderas, 1 fijo 1 puerta
Cristales securizados de 8 mm. en los fijos y 8 mm. en las puertas. Pletina inferior de instalación obligatoria. Guía superior personalizable mediante pletina de aluminio o PanElle DUSCHOLUX. Apertura mediante tiradores Entrada libre mínima aproximada: 40% del total del frontal. Anchos de: 750 a 1800 mm. Alturas normalizadas: 2.000 y 2.100 mm.
