# Acumulador de calor estático Ecombi Solar de Elnur. Potencia nominal: de 975W a 2600W

- Propiedad del archivo: CONSTRUNARIO
- Formato: FIEBDC-3/2012
- Programa: Construnario Versión 3.51
- Fecha de los precios: 19/10/2023
- Divisa: EUR

**ECOMBISOLAR** u Acumulador de calor estático Ecombi Solar de Elnur. Potencia nominal: de 975W a 2600W
Ecombi SOLAR es un acumulador de calor estático diseñado para aportar una cesión constante del calor a lo largo del día aprovechando los excedentes de energía de las placas solares. Además, si los excedentes no fuesen suficientes como para aportar calefacción, Ecombi SOLAR puede completar su carga de energía utilizando la red eléctrica para ofrecer una calefacción de 24 horas, si el usuario así lo desea. Estos acumuladores de calor para autoconsumo incorporan la tecnología patentada Solar Manager para gestionar y distribuir los excedentes entre los diferentes equipos, además de la conexión con el Sistema G Control para la gestión de la calefacción a través de internet. Con la aplicación gratuita Elnur Gabarron Wifi Control, el usuario puede acceder a todas las funcionalidades de los acumuladores de calor con control wifi como determinar el modo de funcionamiento, elegir temperaturas de consigna, realizar programaciones y establecer prioridades de calefacción en la vivienda entre otras opciones.
