# Termo eléctrico solar con control wifi para instalaciones fotovoltaicas con vertido a red de Elnur

- Propiedad del archivo: CONSTRUNARIO
- Formato: FIEBDC-3/2012
- Programa: Construnario Versión 3.51
- Fecha de los precios: 19/10/2023
- Divisa: EUR

**WIFITSG** u Termo eléctrico solar con control wifi para instalaciones fotovoltaicas con vertido a red de Elnur
Ahorra en consumo y aumenta el confort en tu vivienda con el nuevo termo eléctrico solar wifi TSG, diseñado para producir agua caliente sanitaria con excedentes generados por paneles solares en instalaciones fotovoltaicas con vertido a red. Este termo eléctrico solar incluye CDP, un Control Dinámico de Potencia para adaptar su consumo en tiempo real a la producción solar disponible y puede funcionar de forma combinada conectado a la red eléctrica o exclusivamente con la energía excedentaria de la instalación. Es necesario un solar box por instalación (excepto en instalaciones trifásicas) y es compatible con cualquier inversor del mercado. Los termos eléctricos solares pueden ser instalados tanto en posición vertical, como en horizontal quedando las tomas a la izquierda. El termo eléctrico solar con control wifi TSG posee una excelente durabilidad y cuenta con la mejor tecnología anticorrosión, lo que asegura la mejor calidad y una larga vida útil.
