# Contador de gas de membrana, modelo G4 de Euro-Cobil. Caudal Máx.m3/h: 6. Caudal Min.m3/h

- Propiedad del archivo: CONSTRUNARIO
- Formato: FIEBDC-3/2012
- Programa: Construnario Versión 3.51
- Fecha de los precios: 19/10/2023
- Divisa: EUR

**CONGASMEM** u Contador de gas de membrana, modelo G4 de Euro-Cobil. Caudal Máx.m3/h: 6. Caudal Min.m3/h
Características técnicas Material del cuerpo: chapa de acero Presión máxima de operación: 0,5 bar Conexiones: rosca gas/ ISO 228/1G ó bridas s/ DIN2462 PN10 Preequipados para instalar emisor de impulso
