# Contactor 3 polos NA AC-1 30A / 21kW AC-3 12A / 5,5kW con Bobina 230VAC 50/60Hz de Euromatel

- Propiedad del archivo: CONSTRUNARIO
- Formato: FIEBDC-3/2012
- Programa: Construnario Versión 3.51
- Fecha de los precios: 19/10/2023
- Divisa: EUR

**GH15CN** u Contactor 3 polos NA AC-1 30A / 21kW AC-3 12A / 5,5kW con Bobina 230VAC 50/60Hz de Euromatel
Contactor 3 polos NA AC-1 30A / 21kW AC-3 12A / 5,5kW con Bobina 230VAC 50/60Hz
