# Piscina Micro Pool de Europa Piscinas. Tamaño 3,90m x 2,25m x profundidad de 1,20m

- Propiedad del archivo: CONSTRUNARIO
- Formato: FIEBDC-3/2012
- Programa: Construnario Versión 3.51
- Fecha de los precios: 19/10/2023
- Divisa: EUR

**MICROPOOL** u Piscina Micro Pool de Europa Piscinas. Tamaño 3,90m x 2,25m x profundidad de 1,20m.
Piscina Micro Pool de tamaño 3,90m x 2,25m y profundidad de 1,20m.
