# Banco de madera modelo Forestal de Eiforsa

- Propiedad del archivo: CONSTRUNARIO
- Formato: FIEBDC-3/2012
- Programa: Construnario Versión 3.51
- Fecha de los precios: 19/10/2023
- Divisa: EUR

**FORESTAL** u Banco de madera modelo Forestal de Eiforsa
Medidas: 2 m x 35 cm. Formado por rollizos y medios rollizos calibrados.
