# Secamanos modelo Jet 1900W de Sanibaño. 300 × 205 × 670 mm

- Propiedad del archivo: CONSTRUNARIO
- Formato: FIEBDC-3/2012
- Programa: Construnario Versión 3.51
- Fecha de los precios: 20/10/2023
- Divisa: EUR

**JET1900** u Secamanos modelo Jet 1900W de Sanibaño. 300 × 205 × 670 mm
Anclaje Atornillado Color Plata Material ABS
