# Dispensador de jabón Inox 1000 ml de Sanibaño. 125 × 59 × 200 mm

- Propiedad del archivo: CONSTRUNARIO
- Formato: FIEBDC-3/2012
- Programa: Construnario Versión 3.51
- Fecha de los precios: 20/10/2023
- Divisa: EUR

**JABINOX1000** u Dispensador de jabón Inox 1000 ml de Sanibaño. 125 × 59 × 200 mm
Anclaje Atornillado Color Inox Satinado Material Inox 304
